# Vorstellbalkone ALU
Angebotsaufforderung (GAEB 90, DA83)
Währung: EUR

## Vorstellbalkone ALU
Datum: 03.02.25

### Bereich 1 Leistungsverzeichnis Leutewitzer Straße 2-6

*Hinweis*
BAUVORHABEN:  Errichtung von Vorstellbalkonen
  Leutewitzer Straße 2-6
  in 01157 Dresden

GEWERK:  Vorstellbalkone und
Abbrucharbeiten

Angaben zum Bauwerk  3+1-geschossiges
unterkellertes Wohnhaus  mit ausgebautem
  Dachgeschoss

Traufhöhe:  ca. 12,50 m

Termin

Arbeitsbeginn:  Oktobert  2025
Fertigstellung  Dezember  2025
maximale Gesamtbauzeit  10 Wochen

ANGABEN ZUM BAUWERK/ OBJEKT

Gebäudekomplex bestehend aus  3 Hauseingängen mit 3+1
Geschossen
(Satteldach mit Ziegeldeckung)

Das Objekt ist zur Zeit bewohnt. Dadurch besteht nur
eingeschränkte Lagermöglichkeit. Durch die Arbeiten
sollten die Bewohner nur in geringem Maß belästigt
werden.

Es soll der Anbau von von 5 Balkontürmen a 4 oder 3
Balkonen erfolgen.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten jeder
Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich
Arbeits-, Gesundheits- und Umweltschutz zu beachten.
Dies gilt
insbesondere für die geltenden
Unfall-Verhütungsvorschriften (UVV),
Arbeitsstätten-Verordnung (ArbStättV) und das Abfall-
und
Kreislaufwirtschaftsgesetz (AbfG/KrWG).

-Der AN hat den Nachweis auf Verlangen zu erbringen,
dass er für die bei
der Baumassnahme beteiligten Mitarbeiter das
Arbeitsschutzgesetz
(ArbSchG) umgesetzt hat.

-Der AN hat den Nachweis auf Verlangen zu erbringen,
dass er die bei der
Baumassnahme beteiligten Mitarbeiter gemäss  7 der BGV
A1 UVV
"Allgemeine Vorschriften" unterwiesen hat.

-Der AN hat den Nachweis auf Verlangen zu erbringen,
dass er nur
zugelassene und geprüfte Maschinen und Einrichtungen
während der
Baumassnahme einsetzt.

-Bei Notwendigkeit eines vom Sicherheits- und
Gesundheitsschutzkoordinator (SiGeKo) zu erstellenden
Sicherheits- und
Gesundheitsschutzplans (SiGePlan) hat der AN diesen
unbedingt  zu
berücksichtigen. Notwendige Änderungen des SiGePlans
sind mit dem SiGeKo
abzustimmen.

-Die Aufnahme der Tätigkeit ist dem SiGeKo mindestens
eine Woche vor
Tätigkeitsaufnahme schriftlich anzuzeigen.

Nebenleistungen und Vereinbarungen bei Putz-, Maler-
und Lackierarbeiten

Folgende Leistungen sind neben den Nebenleistungen in
die Einheitspreise
einzukalkulieren, wenn in der Leistungsbeschreibung
keine eigene
Position dafür vorgesehen ist:

a)  Augenscheinliche Überprüfung aller im Untergrund
eingesetzten
Geländer-, Gitterstützen und sonstige Verankerungen auf
fachgerechte
Überarbeitbarkeit.

b)  Erschwernisse durch Vorhandensein von
Regenfallrohren oder
sonstigen Leitungen werden nicht vergütet.

c)  Säuberung des Untergrundes von Staub und
Verschmutzung sowie von
lose sitzenden Putz- und Betonteilen durch Trocken -
Reinigung.

d)  Das Ausbilden, Aufstellen und wieder entfernen
eines geeigneten
Auffangsystems zum Auffangen des anfallenden
Schmutzwassers bzw. der
gesamten belasteten Flüssigkeiten, z. B. Rinnensystem
aus chemisch
resistentem Kunststoff oder Folienwannen mit
flüssigkeitsdichtem
Anschluss zur Fassadenfläche bei Nass  Reinigung.
Schmutzwasseranlage
für o. a. Reinigungsarbeiten, mit Zusatzmittel / ohne
Zusatzmittel
aufstellen und vorhalten zur Vorklärung des anfallenden
Schmutzwassers
sowie der belasteten Flüssigkeiten sowie die bei
belasteten
Flüssigkeiten benötigten mobilen Abwasseranlagen, inkl.
aller durch den
Betreiber der mobilen Abwasseranlage zu erbringenden
regelmässigen Prüf-
und Probeentnahmekosten, Bedienung der Anlage sowie
Einleitung des
vorgeklärten Reinigungswassers in die Kanalisation
entsprechend den
jeweils gültigen Vorschriften. Die Anlage ist nach den
jeweils gültigen
Ortsgesetzen bzw. örtlichen Richtlinien abgenommen und
wird entsprechend
der Richtlinien `Fassadenreinigung` durch geeignetes
Fachpersonal
bedient. Auffangen und Lagern des Schmutzwassers sowie
der gesamten
belüfteten Flüssigkeit in bruchfesten, fest
verschliessbaren und vor
Missbrauch gesicherten Behältern bis zur Filterung,
Einleitung und
Entsorgung.

e)  Das farbige Absetzen eines Bauteils sowie das
Absetzen und
Beschneiden von Fenster- und Türfaschen, Bändern,
Gesimsen, Nuten und
Sockelflächen.

f)  Das Einholen der Genehmigungen für Strassen- und
Bürgersteigabsperrungen, bzw.
  für die Nutzung von Nachbargrundstücken.

g)  Schutz der in Benutzung genommenen öffentlichen
Verkehrsflächen
oder anderer Einrichtungen und Vorleistungen anderer
Unternehmer vor
Beschädigung sowie Beseitigung der Schäden oder
Übernahme der Kosten
hierfür.

h)  Übernahme der Gebühren für die Benutzung von
öffentlichen
Verkehrsflächen oder  Nachbargrundstücken.

i)  Notwendige Maßnahmen zum Schutz von Dächern,
Rinnen, Fallrohren,
Blechen, Fugenbändern, Fußböden, Geländern,
Stahlzargen, Fenstern,
Türen, Beschlägen und sonstigen Bauteilen vor
Verunreinigungen und
Beschädigungen durch die Putzarbeiten, einschl. der
erforderlichen
Stoffe oder Schutzanstriche für Verblendungen, Gesimse,
Sohlbänke,
eloxierte Teile u.ä. sowie die spätere Beseitigung.

j)  Die Kosten für Aufenthalts- und Lagerräume.

k)  Das Wiederherstellen der durch die eigenen
Arbeiten beschädigten
Grünanlagen  (durch Anlieferungen, Lagerflächen etc.)

l)  Das Herstellen von bis zu 0,50 m² grossen mobilen
Musterflächen
nach Vorauswahl  vorliegender Farbvorschläge.

Besondere Hinweise

Bei dieser Ausschreibung wird zur Bedingung gemacht,
dass keine
Baustoffe verwendet werden, die

a)  voll- oder teilhalogenierte
Fluorchlorkohlenwasserstoffe (FCKW,
HFCKW) enthalten oder unter Verwendung dieser Stoffe
hergestellt wurden

b)  UF  Montageschäume
(Harnstoff-Formaldehyd-Schaumkunststoff) und
Baustoffe deren  Ausgleichskonzentration für
Formaldehyd 0,05 ppm
(parts per million; 1,0 mg/kg) im  Prüfraum
überschreitet. (Das
Prüfverfahren richtet sich nach der Richtlinie des
Ausschusses für
Einheitliche Technische Baubestimmungen (ETB) zur
Begrenzung der
Formaldehydemission in die Raumluft bei Verwendung von
Harnstoff-Formaldehydharz Ortschaum)

c)  Lösemittelhaltige Farben und Lacke sind zu
vermeiden. Für eine
Verwendung im Einzelfall ist die Zustimmung vom
Auftraggeber einzuholen.

Produkt- und Systemvorgaben

Vor Angebotsabgabe sind die Oberflächen der
Fassadenflächen auf die
ausgeschriebene Ausführungsart des Anstrichsystems hin
zu prüfen.

Folgende Fabrikate können verwendet werden:

  Brillux
  Caparaol
  Herbol
  Sto
  oder gleichwertig

Das angebotene Fabrikat ist vor Angebotsabgabe zu
benennen.

Die Farbtöne sind in Absprache mit der Bauleitung
festzulegen. Für
farbige Anstrichsysteme, einschl. deren Putze gelten
folgende
Farbtonstufen:

hell getönt  entspricht Hellbezugswerten  51 -100

mittel getönt  entspricht Hellbezugswerten  26 -
50

satt getönt  entspricht Hellbezugswerten  25 - 11

Voll- oder  entspricht Hellbezugswerten  0 - 10
Sonderton

Hellgetönte Beschichtungen werden nicht gesondert
vergütet und sind in
den Einheitspreis für weisse Anstriche
einzukalkulieren. Die weiteren
Abstufungen werden gesondert vergütet und sind bei
Bedarf gesondert im
LV aufgeführt.

Die o. a. Abstufung gilt nicht für Lacke und Lasuren.
Sind Lack- und
Lasurarbeiten von Holz- und Stahlbauteilen im LV
enthalten, sind
sämtliche Farbtonstufen in den Einheitspreis
einzukalkulieren. Sie
werden nicht gesondert vergütet.

Untergrundprüfung

Die Überprüfung des vorhandenen Untergrundes auf Mängel
oder nicht
ausreichenden Vorleistungen hat der AN unbedingt
durchzuführen. Gemäss
VOB Teil B, DIN 1961  4 Nr. 3 sowie VOB Teil C ist der
AN verpflichtet

*Hinweis*
TECHNISCHE VORBEMERKUNGEN
========================================

1.  Allgemeines

1.1. Für Angebot, Lieferung und Abrechnung gelten neben
dem Leistungsverzeichnis und
  der VOB
  die zusätzlichen Vertragsbedingungen des
AG(Z-VOB/B)
  die Bestimmungen der Gerüstbauordnung
  VOB Teil C, DIN 18299, Allgemeine Regelungen für
Bauarbeiten jeder Art
  VOB Teil C, DIN 18451, Gerüstarbeiten
  VOB Teil C in sämtlichen Gewerken, die zur
Erstellung der Vorsatzbalkone erforderlich
  sind.
  DIN-Normen, VDE-und VDI-Richtlinien
  Vorschriften der zuständigen Behörden(z.B.
Bauaufsicht, Gewerbeaufsicht,
  Brandverhütung, TÜV,Berufsgenossenschaften u.a.)
  TRGS 519
  Baustellenverordnung

  Technische Regeln für die Verwendung von
absturzsichernden Verglasungen (TRAV)
  ETB-Richtlinien

  Die Festlegungen des jeweiligen
Werkstoffherstellers. Die Werkstoffe müssen den
  geforderten Bedingungen der
Leistungsbeschreibung entsprechen.

  Bei auftretenden Widersprüchen bei o.a.
Bestimmungen sind diese dem AG
  anzuzeigen. Vor Ausführungsbeginn ist eine
Vereinbarung mit dem AG
  herbeizuführen.

1.2  Gemeinsame Ortsbesichtigungen finden nur in
Ausnahmefällen statt. Der Bieter hat
  sich selbst an der Baustelle ausreichend zu
informieren.

1. 3  Die Arbeiten werden in bewohnten Häusern
ausgeführt, das bedingt einen
  entsprechend rücksichtsvollen Umgang mit den
Mietern des Hauses.

1. 4  Bodenflächen und angrenzende Bauteile in den
Wohnungen, im Bereich der
  auszuführenden Arbeiten, sind durch Folie o.
ä. zu schützen.

1. 5  Baustoffe und Bauteile dürfen nicht in den
Treppenhäusern und auf Verkehrsflächen
  gelagert werden.

1.6  Der Auftragnehmer ist verpflichtet, bei Verdacht
auf Schadstoffen in Bauteilen,
  insbesondere bei Abbrucharbeiten an
Balkonanlagen, diese dem zuständigen
  Bauleiter vor Beginn der Arbeiten, zu melden.
Vor  Weiterführung der Arbeiten ist die
  schriftliche Zustimmung vom AG einzuholen.

1.7  Der Auftragnehmer ist verpflichtet, andere
Gebäude- schäden, die durch Ausführung
  seiner Leistung entstanden sind, unverzüglich
dem zuständigen Bauführer  zu
  melden. Die durch Verschulden des AN
entstandenen Schäden sind zu seinen
  Lasten zu beheben.

2.  In den Einheitspreisen sind enthalten:

-------------------------------------------------

2. 1  die Schuttabfuhr einschl. Kippgebühr in allen
Positionen,

2. 2  die rechtzeitige Benachrichtigung der
Wohnungsinhaber über den beabsichtigten
  Arbeitsbeginn durch Treppenhausaushang

2.3  Gestellen und Vorhalten, Um-und Abbau aller
erforderlichen Arbeits-und
  Schutzgerüste, Absperrungen, Warnschilder und
dergleichen.
  Die Mitbenutzung der Gerüste ist eventuell
weiteren mit Reparaturarbeiten
  beschäftigten Firmen kostenlos zu gestatten.

2. 4  Kosten für Wasser- und Stromentnahme.
  Sofern auftragsbedingte Anschlüsse zur
Verfügung gestellt werden,
  hat der AN auf seine Kosten Zwischenzähler zu
installieren und die
  Anfangs-und Endstände gemeinsam mit der
Bauleitung abzulesen.
  Die gemessenen Verbräuche werden von der
Schlußrechnung abgehalten.

2. 5  sämtliche Lieferungen und Leistungen, die zur
sachgemäßen Herstellung der
  Arbeiten erforderlich sind, jedoch im
Leistungsverzeichnis nicht besonders erwähnt
  sind, wie z. B. Fahrt- und Transportkosten,
Standgebühren, Kosten für die
  Benutzung von Straßen und Gehwegen oder
anderen Flächen als
  Baustellengelände und dergleichen.

2. 6  das tägliche Säubern der Arbeitsstelle und
Abfahren des gesamten anfallenden
  Bauschuttes bei Arbeitsschluß, Bauschutt darf
grundsätzlich nicht im Gebäude
  gelagert werden. Schutt, der andere Handwerker
behindert, wird von der Bauleitung
  auf Kosten des Verursachers von Dritten
beseitigt.

2. 7  nach Beendigung der Arbeiten sind alle Flächen,
evtl. nach den Anweisungen des
  Tiefbauamtes, in den ursprünglichen Zustand  -
einschl. der Plattierung - zu
  bringen.

2.9  die Kosten für Aufenthalts- und Lagerräume, falls
diese nicht vom Auftraggeber
  gestellt werden.

2.8  Erforderliche Straßenabsperrrung einschließlich
sämtlicher Gebühren für
  Sondernutzung der Grundstücke Dritter.

2.9  Zur Absicherung eventueller Ansprüche von dritter
Seite sind anfänglich
  vorhandene Mängel ( Gebäudeschäden, Gehwege,
öffentl./privat u.ä.)
  vom AN zu dokumentieren unf fotografieren.
Sofern auf Grund fehlender,
  mangelhafter Dokumentation anfänglich
vorhandene Mängel nicht nachgewiesen werden können, sind diese Schäden zu
Lasten des AN zu beseitigen.
  Die  Dokumentation und Fotos sind dem AN
kostenlos zu hinterlassen.

 2.10  Absichern der Baustelle während des Abbruchs
gegen Staubbelästigung
  Verschmutzung der Nachbargebäude bzw.
gegenüberliegenden Gebäude) und
  gegen herabfallende Bauteile durch Gerüste,
Abplanungen und ähnliches. Für
  durch nicht  ausreichendes Absichern
entstandene Folgeschäden ist der
  Auftragnehmer allein haftbar und er hat
umgehend für eine Beseitigung dieser
  Schäden  zu sorgen

2.11  Der Auftragnehmer  muß für selbstverschuldete
Schäden eine angemessene
  Betriebshaftpflichtversicherung für Personen-
und/oder Sachschäden oder
  daraus resultierende Vermögensschäden
abgeschlossen haben. Der Auftraggeber
  behält sich vor, eine Bestätigung der
Versicherungsgesellschaft vorlegen zu
  lassen.

 2.12 das Schützen der Gehwege und angrenzender Gebäude

#### Abschnitt 1.1 Baustelleneinrichtung

**1.1.10 Baustelle einrichten, vorhalten, räumen einschl. erforderlicher Maschinen und Geräte**
Baustelleneinrichtung zur Durchführung der Arbeiten des
Auftragnehmers liefern, aufstellen, für die Dauer der
Bauzeit vorhalten, unterhalten und nach Beendigung der
Arbeiten abfahren, bestehend aus:

- allen erforderlichen Fahrzeugen, Geräten,
Maschinen, Werkzeugen, Transporteinrichtungen,
Hebeanlagen, Schutzmaßnahmen zur Durchführung der
Arbeiten und zur Sicherung der Baustelle (Bauzn.,
Brücken Ampelanlagen etc.)
- Vor Beginn der Arbeiten und nach Abschluss der
Arbeiten ist jeweils ein Pflasterprotokoll für die in
Anspruch genommenen Flächen anzufertigen.
- Ggfs. ist ein mehrmaliger An- und Abtransport der
Geräte bzw. ein Umsetzen der Baumaterialien und
-maschinen aufgrund der vereinbarten Ausführungstermine
erforderlich.
- Personalcontainer beheizt und Materialcontainer
- Baustellen WC/Sanitär-Container in kalten
Jahreszeiten beheizt und  Coronatauglich!
- Baustelle nach RAB 32 sichern
Menge: 1,000 psch

**1.1.20 Stellen eines Bauzaunes**
Bauzaun liefern, aufstellen, vorhalten und abräumen
aus Stabgitterelementen, mobil, Elemente zueinander
gegen Entnahme fest verbunden, mit
Verbindungselementen, z.B. aus Klammen oder
verschraubbaren Schellen, gem. Herstellersystem,
Bauzaunfeldlänge 3,50 m, Höhe 2,0 m,
Maschenweite 76,20 x 300 mm,
Pfostenhalterungen aus Betonwerksteinelementen,
Aufstellung ausgerichtet in Richtung der Zaunflucht,
Erzeugnis:
.......................................................
feuerverzinkt in allen Teilen, entgratet ohne
Überstände,
Vorhaltezeitraum: für die gesamte Dauer der Arbeiten
des AN.
Beginn des Vorhaltezeitraumes: nach betriebsfertiger
Aufstellung
Aufstellung ggf. auch in Teilabschnitten nach Anweisung
durch den AG;
bautechnisch bedingtes Versetzen des Bauzaunes bis 10 m
liegt im Verantwortungsbereich des AN und wird nicht
gesondert vergütet.
Das werktägliche Öffnen und Schließen des Bauzaun ist
Aufgabe des AN und wird nicht gesondert vergütet.
Vorhaltezeit 4 Wochen
 einschl. Vorhaltung und Abbau,
Menge: 50,000 m

**1.1.30 Verlängerung Vorhaltezeit Bauzaun**
Verlängerung Vorhaltezeit Bauzaun je Woche (7
Kalendertage) pro m Zaunsfeld
eine Woche Vorhaltekosten je Meter
Menge: 1000,000 mWo

**1.1.40 Verkehrsrechtliche Anordnung,**
Verkehrsrechtliche Anordnung, Sondernutzung
öffentlicher Straßenraum,
Auf und Abbau von Verkehrszeichen, Halteverbot,
Warnbarken und Arbeits
stellenzaun.
Unterhaltung bis zur Beendigung der Arbeiten
Menge: 1,000 psch

**1.1.50 Baustellenfläche nach Beendigung der Arbeiten wieder herstellen**
Bereiche der Baustelleneinrichtungsfläch säubern und
wenn erforderlich gemäß dem Ursprungszustand wieder
herstellen. Rassenflächen: gegebenfalls Oberboden
auflockern, Rasen einsähen, wenn erforderlich Oberboden
liefern und im Gefälle (ca 2%) einarbeiten,
Pflasterflächen richten und neu einsanden gegebenfalls
neues Material liefern und mit Unterbau
einarbeiten.Demontierte Zäune oder Säulen neu
befestigen, Abdeckungen und Baumschutz entfernen
Menge: 1,000 psch

**1.1.60 Hebebühne bis 15m**
Bereitstellen einer Hebebühne für eventeull
erforderliche Leistungen.
Zulage für geländegängigen Hubsteiger - mit
Kettenantrieb oder schmale Bauform -

Arbeitshöhe bis 15m
Bereitstellung für ca 5 Wochen nur zur Eigennutzung

Bitte beachten:
Wärend der Herstellung der Türöffnungen ist ein
Gerüstturm vorhanden und kann zur Montage der
Verankerungen genutzt werden.
Menge: 1,000 psch

#### Abschnitt 1.2 Vorsatzbalkone

*Hinweis*
Der Bieter hat bei  Angebotsabgabe aussagefähige
Fotos und / oder  Zeichnungen/Skizzen über die
gewählte Ausführungsart einzureichen.

  Der Bieter hat  vor Auftragsvergabe nachstehende
Eignungsnachweise
  beizubringen:

  1.den Eignungsnachweis zum
Schweißen nach DIN 18800-7 für die angegebenen
  Arbeiten,
  jedoch mindestens Klasse C bei
Edelstählen

  2.den Sachkundigenschein nach TRGS
519 Anlage 3 bei asbestbelasteten Schadsoffeb

  Fehlende Nachweise führen zum
Ausschluss von der Vergabe.

**1.2.10 Erstellen der Statik und Nachweis der Standsicherheit des Baugrundes**
Erstellen der Statik unmittelbar nach
Auftragserteilung:

Ermittlung und Dokumentation der vorhandenen
Konstruktion des Gebäudes, der
Baustoffe und deren
statisch relevanten Werte
sowie
die Erstellung der bauantragsgerechten Statik
zur Vorlage beim AG
Die Dokumentation ist Bestandteil der statischen
Berechnung.
Die Statik umfasst folgende Anforderungen:
1. Übereinstimmung mit der DIN 1055
2. Dübellasten der Wandverankererung aus
Horizontallasten. ggf. Vertikallasten sind inklusive
eventueller Versatzlasten nachzuweisen.
3. Dübelauswahl ist für verschiedene Gebäudearten und
Wandaufbauten nachzuweisen
4. Nachweis der Verankerung der Geländerpfosten
5. Nachweis der reduzierten Schweißnahtspannungen bei
geschweißten Konstruktionen.
6. Für die  ausgeschriebenen Umwehrungen ist ein
prüffähiger Standsicherheitsnachweis vorzulegen,
insbesondere ist die Gebrauchtauglichkeit der
linienförmig gelagerten Glasfüllungen unter allen
Lastfällenist
nachzuweisen.
Bei den rechnerischen Nachweisen sind alle für die
Verglasungen und für die Halterungen wesentlichen
Einflüsse durch
hinreichend genaue Rechenmodelle zu erfassen.
Pro Feld ist ein Blumenkasten vorgesehen.Diese Lasten
sind statisch
entsprechend zu berücksichtigen.

Die o.a. prüffähigen Unterlagen sind dem Prüfstatiker
und dem Bauleiter 14 Tage nach Beauftragung vorzulegen.
Menge: 1,000 psch

**1.2.20 Einreichen der geprüften Prüfstatik**
Nach Erstellung der aus vor Positzion eingereichten
Statik ist diese durch einen Prüfstatiker zu prüfen und
dem AG zur Vorlage beim Bauamt geprüft einzureichen.
Diese Prüfung hat durch ein Zugelassen en und
anerkannten Prüfstatiker für das Land Sachsen zu
erfolge.
Menge: 1,000 psch

**1.2.30 Balkontür-Sicherung**
Balkontür-Sicherung durch eine in der Türleibung
bzw. an der Hauswand verdübelte Konstruktion

Höhe 1,10m
Ober- und Untergurt 6/6 cm
senkrechten Verbretterung:
  Brettdicke 22mm
  Brettbreite 8 cm
  Brettabstand max. 10 cm

herstellen, anbringen und nach Fertigstellung der
Balkonumwehrung ausbauen.
Die Balkontürsicherungen sind so herzustellen, daß bei
eventuellen
Wä.dä.arbeiten der Fassade diese weiter zu verwenden
sind.
Der Mindestabstand von 10 cm zur Laibung ist
einzuhalten.
Die entstandenen Schäden an der Fassade fachgerecht
beseitigen.
Als weitere Maßnahme für die Dauer der Arbeiten sind
die
Balkontürgriffe zu demontieren. Die Balkontürgriffe
sind
vorzuhalten und nach Abschluss der Arbeiten wieder zu
montieren.
Menge: 19,000 St

**1.2.40 Dämmung der Schnittstellen**
*** Bedarfsposition ohne GB
Schnittstellen nach dem Einbau der
Deckenauflagerkonsolen
und vor dem Einbringen der Balkonplatten mit

WDVS Sockel- und Perimeter Dämmplatten
PS 30 SE, WLG 035 wie nachstehend beschrieben
dämmen:

WDVS Sockelprofil in Trogform aus LM
einschließlich Sockelprofilverbinder/Sockeleckverbinder
für
100 mm Dämmstoffdicke
nach dem Einbau der Deckenauflagerkonsolen
an allen waagerechten und senkrechten Wandanschlüssen
nach System-Herstellerangabe höhengerecht einbauen,
  -UK Sockelprofil = UK Balkonplatte-

100 mm Perimeter-Dämmplatten
nach System-Herstellerangabe ansetzen,
konstruktiv verdübeln und

nach System-Herstellerangabe den  Armierungsputz
bis OK Balkonplatte
auftragen und
glattziehen.

Überstände der Dämmplatten sind höhengleich mit
OK Balkonplatte abzuschneiden.

Die Draufsicht der Dämmplatten wird mit dem
in der Position Loggien-/Balkonanlage
beschriebenen Wandanschluß aus Edelstahlriffelblech
abgedeckt.
Menge: 1,000 m

**1.2.50 WDV-Fassade abnehmen**
*** Bedarfsposition ohne GB
vorhandene Wärmedämm-Verbundfassade
im Bereich der abzuschneidenden Balkonplatten
bis auf den verputzten Wandbildner
abnehmen und
entsorgen
Menge: 1,000 m2

**1.2.60 Rückbau Bestandsbalkone HOLZ 3er System**
vorhandene Holzbalkoneanlage demontieren
Althoz entsorgen und Anschlüsse zurückschneiden, Löcher
in Fassade schließen.

1,50 x 3,00 m Einzelgröße
Gesamthöhe bis 8,00m

flächenbündig zurückbauen und
vollständig entsorgen.

Putzflächen sind fluchtgerecht mit dem vorhandenen
Wandputz
latten- und lehrengerecht in der erforderlichen
Schichtstärke neu verputzen.

Sämtliche erforderlichen Arbeitsschutzeinrichtungen,
insbesondere die zur Gefahrenabwehr beim Rückbau der
Balkone  sind mit dem Einheitspreis dieser
Position vergütet.
Menge: 1,000 St

**1.2.70 Rückbau Bestandsbalkone HOLZ 4er System**
vorhandene Holzbalkoneanlage demontieren
Althoz entsorgen und Anschlüsse zurückschneiden, Löcher
in Fassade schließen.

1,50 x 3,00 m Einzelgröße
Gesamthöhe bis 11,00m

flächenbündig zurückbauen und
vollständig entsorgen.

Putzflächen sind fluchtgerecht mit dem vorhandenen
Wandputz
latten- und lehrengerecht in der erforderlichen
Schichtstärke neu verputzen.

Sämtliche erforderlichen Arbeitsschutzeinrichtungen,
insbesondere die zur Gefahrenabwehr beim Rückbau der
Balkone  sind mit dem Einheitspreis dieser
Position vergütet.
Menge: 4,000 St

**1.2.80 Balkonanlage_Aluminium 2 Stützenkonstr.**
*** Bedarfsposition ohne GB
*** Bezugsbeschreibung
Balkonananlage aus Aluminium pulverbeschichtet,
im RAL-Ton durch AG frei wählbar

3 Balkonplatten übereinander,
Höhe der letzten Balkonplatte ca.
8,00 m über Gelände,
2,00 x 3,50 m Einzelgröße

herstellen,liefern und
montieren

bestehend aus:

2-Stützen-Konstruktion aus Quadratrohren nach
statischen Erfordernissen mit zusätzlichen
Deckenauflagerkonsolen Kernbohrungen/Konsolen in den
vorhandenen Betondecken am Gebäude befestigt.
Die Querschnitte und Materialdicke der Stützen und
Konsolen ist vor Angebotsabgabe vom AN zu ermitteln und
entsprechend in den E.P. einzukalkulieren.
Sämtliche Verschraubungen und Befestigungsmittel in
Edelstahl 1.4571

Die Quadratrohrstützen
stehen auf herzustellendenFundamentennach Statik und
Bodenverhältnissen.

Zur Vermeidung von Frostschäden an den Rohrstützen
ist der Stützenfuss so auszubilden,
dass etwaig eingedrungenes Wasser einwandfrei abläuft.

Gründungstiefe: auf tragfähigem Baugrund,mindestens
frostfrei .
die angenommenen Bodenpressungen nach statischer
Berechnung
sind verantwortlich  vom AN zu prüfen und bei der
Ausführung der
Fundamente zu berücksichtigen. Die Prüfung des
Baugrundes hinsichtlich der Tragfähigkeit(
Aufschüttungen im Arbeitsraum ,Grundwasser u.a.)
obliegt dem AN und ist entsprechend bei der
Fundamentausbildung zu beachten und in den E.P.
einzukalkulieren.
Herstellung unter Beachtung der DIN 4123
Begutachtung des Baugrundes vor Baubeginn.
Geotechnische Untersuchung nach DIN 4026 bei
schwierigen Bauggrundverhältnissen.

Im Bereich von Auffüllungen ist eine event .
Tiefergründung
einzukalkulieren.

Stützenstöße sind nur einmal je Geschoß zulässig.

Die Stützen mit Konsolauflager für die umlaufenden
Rahmen sind seitlich am Rahmen so anzuordnen, daß das
Geländer vor der Stütze (Innenseite) mit einem Abstand
von 2 cm  ohne Unterbrechung umlaufend montiert wird.
Die Konsolen, die als Tragkonstruktion der  Rahmen an
der Fassade befestigt werden, sind in Edelstahl
auszuführen.

Sämtliche Befestigungsmittel sind aus Edelstahl.

Ausführung der Balkonplattform als
geschweißte/geschraubte Rahmenkonstruktion aus
ALU-Mehrkammerprofil mit  Entwässerungsrinne und
Querträgerprofilen zur Aufnahme von Werksteinplatten 40
x 40 x 4 cm.
Kontrollierte Entwässerung über innenliegender
Entwäserungsrinne und Ableitung über Fallrohr.
Unterseitige Verblendung der Balkonplatten mit
Aluminiumblech in RAL 9016 weiß.

Entwässerung:

Hinter einer der vorderen Stützen ist ein
Alu-Abflußrohr DN 70 mit
Red-Abzeigen
anzubringen.
Das Fallrohr ist an die bauseits vorhandene
Entwässerungsleitung
anzuschließen.

Der Anbieter hat sich vor Abgabe des Angebotes über die
örtlichen
Gegebenheiten zu informieren.
Bei noch nicht wärmegedämmten Gebäuden ist ein
Mindestabstand von 12 cm
von der Außenwand einzuhalten.
Der verbleibende Spalt zwischen Balkon und Außenwand
sowie der Anschluß an die
Balkontür ist  mit einem Edelstahlriffelblech
abzudecken. Das Winkelblech ist am
Gebäude mechanisch zu befestigen(Schittkanten sind
abzurunden) und mit einem Kompriband und/oder einer
dauerelastischen Versiegelung abzudichten.
Im Preis enthalten ist die Herstellung der
Fundamente gemäß Statik.
Die Balkontüren sind während der Bauzeit gegen
unbefugte Benutzung zu sichern.
Der Baukörper sowie Fenster und Türen sind gegen
Beschädigungen/Ver-
schmutzungen zu sichern.
Im Preis enthalten ist des Weiteren die evt.
erforderliche Straßenabsperrrung
incl. städtischer Gebühren.
Erforderliche Gerüstarbeiten sind im Preis enthalten.
Menge: 1,000 St

**1.2.90 Balkonanlage_Aluminium 2 Stützenkonstr.**
*** Bedarfsposition ohne GB
Balkonananlage aus Aluminium pulverbeschichtet,
im RAL-Ton durch AG frei wählbar

4 Balkonplatten übereinander,
Höhe der letzten Balkonplatte ca.
11,00 m über Gelände,
2,00 x 3,50 m Einzelgröße

herstellen,liefern und
montieren

bestehend aus:

2-Stützen-Konstruktion aus Quadratrohren nach
statischen Erfordernissen mit zusätzlichen
Deckenauflagerkonsolen Kernbohrungen/Konsolen in den
vorhandenen Betondecken am Gebäude befestigt.
Die Querschnitte und Materialdicke der Stützen und
Konsolen ist vor Angebotsabgabe vom AN zu ermitteln und
entsprechend in den E.P. einzukalkulieren.
Sämtliche Verschraubungen und Befestigungsmittel in
Edelstahl 1.4571

Die Quadratrohrstützen
stehen auf herzustellendenFundamentennach Statik und
Bodenverhältnissen.

Zur Vermeidung von Frostschäden an den Rohrstützen
ist der Stützenfuss so auszubilden,
dass etwaig eingedrungenes Wasser einwandfrei abläuft.

Gründungstiefe: auf tragfähigem Baugrund,mindestens
frostfrei .
die angenommenen Bodenpressungen nach statischer
Berechnung
sind verantwortlich  vom AN zu prüfen und bei der
Ausführung der
Fundamente zu berücksichtigen. Die Prüfung des
Baugrundes hinsichtlich der Tragfähigkeit(
Aufschüttungen im Arbeitsraum ,Grundwasser u.a.)
obliegt dem AN und ist entsprechend bei der
Fundamentausbildung zu beachten und in den E.P.
einzukalkulieren.
Herstellung unter Beachtung der DIN 4123
Begutachtung des Baugrundes vor Baubeginn.
Geotechnische Untersuchung nach DIN 4026 bei
schwierigen Bauggrundverhältnissen.

Im Bereich von Auffüllungen ist eine event .
Tiefergründung
einzukalkulieren.

Stützenstöße sind nur einmal je Geschoß zulässig.

Die Stützen mit Konsolauflager für die umlaufenden
Rahmen sind seitlich am Rahmen so anzuordnen, daß das
Geländer vor der Stütze (Innenseite) mit einem Abstand
von 2 cm  ohne Unterbrechung umlaufend montiert wird.
Die Konsolen, die als Tragkonstruktion der  Rahmen an
der Fassade befestigt werden, sind in Edelstahl
auszuführen.

Sämtliche Befestigungsmittel sind aus Edelstahl.

Ausführung der Balkonplattform als
geschweißte/geschraubte Rahmenkonstruktion aus
ALU-Mehrkammerprofil mit  Entwässerungsrinne und
Querträgerprofilen zur Aufnahme von Werksteinplatten 40
x 40 x 4 cm.
Kontrollierte Entwässerung über innenliegender
Entwäserungsrinne und Ableitung über Fallrohr.
Unterseitige Verblendung der Balkonplatten mit
Aluminiumblech in RAL 9016 weiß.

Entwässerung:

Hinter einer der vorderen Stützen ist ein
Alu-Abflußrohr DN 70 mit
Red-Abzeigen
anzubringen.
Das Fallrohr ist an die bauseits vorhandene
Entwässerungsleitung
anzuschließen.

Der Anbieter hat sich vor Abgabe des Angebotes über die
örtlichen
Gegebenheiten zu informieren.
Bei noch nicht wärmegedämmten Gebäuden ist ein
Mindestabstand von 12 cm
von der Außenwand einzuhalten.
Der verbleibende Spalt zwischen Balkon und Außenwand
sowie der Anschluß an die
Balkontür ist  mit einem Edelstahlriffelblech
abzudecken. Das Winkelblech ist am
Gebäude mechanisch zu befestigen(Schittkanten sind
abzurunden) und mit einem Kompriband und/oder einer
dauerelastischen Versiegelung abzudichten.
Im Preis enthalten ist die Herstellung der
Fundamente gemäß Statik.
Die Balkontüren sind während der Bauzeit gegen
unbefugte Benutzung zu sichern.
Der Baukörper sowie Fenster und Türen sind gegen
Beschädigungen/Ver-
schmutzungen zu sichern.
Im Preis enthalten ist des Weiteren die evt.
erforderliche Straßenabsperrrung
incl. städtischer Gebühren.
Erforderliche Gerüstarbeiten sind im Preis enthalten.
Menge: 4,000 St

**1.2.100 Balkonanlage Aluminium / 4-Stützenkonstruktion,**
wie Pos.  1.2.100  ,
jedoch als 4-Stützenkonstruktion

3 Balkonplatten übereinander,
Höhe der letzten Balkonplatte ca.
8,00 m über Gelände,
als vorgesetzte Platten mit ca.
2,00 x 3,50m Einzelgröße

Wandseitige Befestigung der Balkonplatte nur
mit zugelassenen Gleitankern gem. Statik
Bei der 4-Stützenkonstruktion ist eine Trennung der
Fundamente
vom Baukörper, 5 cm mit Styropor, zu beachten.
Die Gebäudeaußenwand ist nicht zu belasten,
d.h.  Unterkante Fundament mind.
Oberkante Kellersohle.
Im Bereich von Auffüllungen der früheren Baugrube ist
eine event . Tiefergründung einzukalkulieren.
Menge: 1,000 St

**1.2.110 Balkonanlage Aluminium / 4-Stützenkonstruktion,**
wie Pos.  1.2.100  ,
jedoch als 4-Stützenkonstruktion

4 Balkonplatten übereinander,
Höhe der letzten Balkonplatte ca.
11,00 m über Gelände,
als vorgesetzte Platten mit ca.
2,00 x 3,50m Einzelgröße

Wandseitige Befestigung der Balkonplatte nur
mit zugelassenen Gleitankern gem. Statik
Bei der 4-Stützenkonstruktion ist eine Trennung der
Fundamente
vom Baukörper, 5 cm mit Styropor, zu beachten.
Die Gebäudeaußenwand ist nicht zu belasten,
d.h.  Unterkante Fundament mind.
Oberkante Kellersohle.
Im Bereich von Auffüllungen der früheren Baugrube ist
eine event . Tiefergründung einzukalkulieren.
Menge: 4,000 St

**1.2.120 Geländer für die Balkone aus Aluminium**
*** wie Position 1.2.80
Geländer

2,00m +3,50m+2,00m, bestehend aus stranggepreßten
Aluminiumpfosten (Vierkant) und Handlauf d=50 mm.
Bekleidung aus linienförmig gelagerten VSG-Glas 2 x 5
mm (4-seitig eingefasst) bzw. 2x6mm (2-seitig
eingefasst und gelagert) mit innenligender Folie gem.
TRAV.  Abstand der Pfosten < 1,00 m.
Die Glasfüllung ist direkt unterhalb des Zwischengurtes
anzuordnen und endet ca. 2 cm oberhalb des
Aluminiumrahmens.
Der Zwischengurt ist zwischen den Stützen und mit deren
Aussenkante bündig anzuordnen und dient der Aufnahme
der Lasten aus den Blumenkastenhaltern.
Die ALU-Konstruktion ist pulverbeschichtet auszuführen.
Menge: 19,000 St

**1.2.130 Geländerfüllung als Lochblech**
*** Bedarfsposition ohne GB
Geländerfüllung wie vor jedoch Lochblechausbildung
Verzinktes Lochblech inFarbton der Balkonanlage oder im
Ralton pulverbeschichtete Ausführung
1,5.m +.5,0m+.1,50.m,
Je Balkon eine Abrecheneineit
Menge: 1,000 St

**1.2.140 Blumenkastenhalter**
*** Bedarfsposition ohne GB
Lieferung von Blumenkastenhalter und Übergabe an
die Mieter einschl. schriftlicher Bestätigung ( Vorlage
beim AG). Die Blumenkastenhalter sind aus
ALU-pulverbeschichtet herzustellen.

b= 60mm, abgewinkelt 15cm/10 cm, verkröpft,
damit
eine senkrechte Abstützung zum Zwischengurt ermöglicht
wird.
Pro Feld sind 2 Blumenkastenhalter erforderlich.
Menge: 1,000 St

**1.2.150 Trennwand raumhoch**
Liefern und Einbau einer Balkontrennwand zwischen 2
Türmen
B 2,00 H3,00
Material blickdicht Trepa oder ähnlich

....................................
vom Bieter anzugeben
Menge: 4,000 St

*Hinweis*
LOHNARBEITEN
============

Für unvorhersehbare Arbeiten zum
Nachweis auf Anordnung der Bauleitung.
Die Arbeitsnachweise sind der Bauleitung innerhalb von 2 Werktagen zur
Anerkennung vorzulegen.
Verspätet vorgelegte Nachweise werden
nicht anerkannt.

**1.2.160 Facharbeiterstunden**
*** Bedarfsposition ohne GB
Stundenarbeiten nach Anweisung der Bauleitung,
hier: Facharbeiterstunden
Menge: 5,000 Std

**1.2.170 Hilfsarbeiterstunden**
*** Bedarfsposition ohne GB
wie vor, jedoch Hilfskräfte.
Menge: 5,000 Std

USt %: 19,00
